# Colorex
Leistungsbeschreibung (GAEB 90, DA81)
Währung: EUR

## Colorex - Leitfähige Bodenbeläge
Datum: 15.05.13

### Bereich 1 Colorex SD - Leitfähig

*Hinweis*
Technische Anforderungen an elektrostatisch ableitenden
Boden mit Bodenbelag aus Vinyl-Fliesen:

Einschichtig-homogener Vinyl-Bodenbelag mit glatter
Oberfläche EN 649, ableitfähig, Dicke 2 mm,
richtungsfrei
geadert, vom Block geschnitten, hochdruckverpresst,
ohne chemische Antistatika, weichmacherarm, in ganzer
Dicke durchgehende Musterung mit schwarzen Adern,

Der Belag muss während der gesamten Nutzungsdauer
konstante Leitfähigkeitswerte aufweisen. Die
elektrischen Eigenschaften des gelieferten Belages sind
durch ein Meßprotokoll der Qualitätssicherung
nachzuweisen. Ein entsprechendes Leitfähigkeitsdiagramm
ist dem AG nach Abschluß der Verlegearbeiten zur
Verfügung zu stellen.

Fliesenformat: 615 x 615 mm
Brandverhalten EN 13501-1 Klasse Bfl-s1,
Beanspruchungsklasse EN 685: 34/43
Stuhlrolleneignung EN 425: geeignet
Elektr. Ableitwiderstand:
EN 1081: R < 10 hoch 8 Ohm
IEC 61340-4-1: 10 hoch 6 < R < 10 hoch 8 Ohm (DIF)
Isolierend gemäß VDE 0100-600: R > 5 x 104 Ohm

Chemikalienbeständigkeit EN 423: ausgezeichnete
Beständigkeit gegen Säuren / Laugen / Oele / Alkohol /
Benzin
Verschleißverhalten EN 660-1: Gruppe M
Reinigungsverhalten: geeignet für abrasive Reinigung

Emissionsarmer Bodenbelag gemäß Indoor Air Comfort
GOLD-Zertifizierung.

**1.1 Leitfähiger Bodenbelag (Colorex SD)**
Leitfähiger Vinyl-Bodenbelag entsprechend der EN 649,
homogen, Einstufung EN 685 Klassen 34/43,
Dicke 2 mm,
Plattenmaße 615 x 615 mm
richtungsfrei geadert,
Farbton nach Wahl des AG,
auf vollflächig gespachtelten und ableitfähig
vorbereiteten
Untergrund kleben, mit leitfähigem Dispersionsklebstoff
max. 5 x 10 hoch 4 Ohm geprüft nach DIN 53276.

Der Anschluss des Kupferbandes an den
Potentialausgleich erfolgt nach Fertigstellung der
Bodenbelagarbeiten durch den verantwortlichen
Auftragnehmer der Elektroinstallation.

Erzeugnis des Belages Forbo Colorex SD
Farbe ........
oder gleichwertiger Art

Erzeugnis

.......................................................
vom Bieter einzutragen.

Erzeugnis/Typ des Klebstoffes

.......................................................
vom Bieter einzutragen.
Menge: 0,000 m2

### Bereich 2 Colorex SD 3,0mm - Leitfähig

*Hinweis*
Technische Anforderungen an elektrostatisch ableitenden
Boden mit Bodenbelag aus Vinyl-Fliesen:

Einschichtig-homogener Vinyl-Bodenbelag mit glatter
Oberfläche EN 649, ableitfähig, Dicke 3 mm,
richtungsfrei
geadert, vom Block geschnitten, hochdruckverpresst,
ohne chemische Antistatika, weichmacherarm, in ganzer
Dicke durchgehende Musterung mit schwarzen Adern,

Der Belag muss während der gesamten Nutzungsdauer
konstante Leitfähigkeitswerte aufweisen. Die
elektrischen Eigenschaften des gelieferten Belages sind
durch ein Meßprotokoll der Qualitätssicherung
nachzuweisen. Ein entsprechendes Leitfähigkeitsdiagramm
ist dem AG nach Abschluß der Verlegearbeiten zur
Verfügung zu stellen.

Fliesenformat: 615 x 615 mm
Brandverhalten EN 13501-1 Klasse Bfl-s1,
Beanspruchungsklasse EN 685: 34/43
Stuhlrolleneignung EN 425: geeignet
Elektr. Ableitwiderstand:
EN 1081: R < 10 hoch 8 Ohm
IEC 61340-4-1: 10 hoch 6 < R < 10 hoch 8 Ohm (DIF)
Isolierend gemäß VDE 0100-600: R > 5 x 104 Ohm

Chemikalienbeständigkeit EN 423: ausgezeichnete
Beständigkeit gegen Säuren / Laugen / Oele / Alkohol /
Benzin
Verschleißverhalten EN 660-1: Gruppe M
Reinigungsverhalten: geeignet für abrasive Reinigung

Emissionsarmer Bodenbelag gemäß Indoor Air Comfort
GOLD-Zertifizierung.

**2.1 Leitfähiger Bodenbelag (Colorex SD)**
Leitfähiger Vinyl-Bodenbelag entsprechend der EN 649,
homogen, Einstufung EN 685 Klassen 34/43,
Dicke 3 mm,
Plattenmaße 615 x 615 mm
richtungsfrei geadert,
Farbton nach Wahl des AG,
auf vollflächig gespachtelten und ableitfähig
vorbereiteten
Untergrund kleben, mit leitfähigem Dispersionsklebstoff
max. 5 x 10 hoch 4 Ohm geprüft nach DIN 53276.

Der Anschluss des Kupferbandes an den
Potentialausgleich erfolgt nach Fertigstellung der
Bodenbelagarbeiten durch den verantwortlichen
Auftragnehmer der Elektroinstallation.

Erzeugnis des Belages Forbo Colorex SD
Farbe ........
oder gleichwertiger Art

Erzeugnis

.......................................................
vom Bieter einzutragen.

Erzeugnis/Typ des Klebstoffes

.......................................................
vom Bieter einzutragen.
Menge: 0,000 m2

### Bereich 3 Colorex SD - Antistatisch

*Hinweis*
Technische Anforderungen an antistatischen Boden mit
Bodenbelag aus Vinyl-Fliesen:

Einschichtig-homogener Vinyl-Bodenbelag mit glatter
Oberfläche EN 649, ableitfähig, Dicke 2 mm,
richtungsfrei
geadert, vom Block geschnitten, hochdruckverpresst,
ohne chemische Antistatika, weichmacherarm, in ganzer
Dicke durchgehende Musterung mit schwarzen Adern,

Fliesenformat: 615 x 615 mm
Brandverhalten EN 13501-1 Klasse Bfl-s1,
Beanspruchungsklasse EN 685: 34/43
Stuhlrolleneignung EN 425: geeignet
Antistatik: Aufladungsspannung im Begehversuch
gemäß  EN 1815 max. 2 kV,

Chemikalienbeständigkeit EN 423: ausgezeichnete
Beständigkeit gegen Säuren / Laugen / Oele / Alkohol /
Benzin
Verschleißverhalten EN 660-1: Gruppe M
Reinigungsverhalten: geeignet für abrasive Reinigung

Emissionsarmer Bodenbelag gemäß Indoor Air Comfort
GOLD-Zertifizierung.

**3.1 Antistatischer Bodenbelag (Colorex SD)**
Antistatischer Vinyl-Bodenbelag entsprechend der EN
649, homogen, Einstufung EN 685 Klassen 34/43,
Dicke 2 mm,
Plattenmaße 615 x 615 mm
richtungsfrei geadert,
Farbton nach Wahl des AG,
auf vollflächig gespachtelten Untergrund mit geeignetem
Dispersionsklebstoff kleben,
Erzeugnis des Belages Forbo Colorex SD
Farbe ........
oder gleichwertiger Art

Erzeugnis

.......................................................
vom Bieter einzutragen.

Erzeugnis/Typ des Klebstoffes

.......................................................
vom Bieter einzutragen.
Menge: 0,000 m2

### Bereich 4 Colorex EC - Hochleitfähig

*Hinweis*
Technische Anforderungen an elektrostatisch ableitenden
Boden mit Bodenbelag aus Vinyl-Fliesen:

Einschichtig-homogener Vinyl-Bodenbelag mit glatter
Oberfläche EN 649, ableitfähig, Dicke 2 mm,
richtungsfrei
geadert, vom Block geschnitten, hochdruckverpresst,
ohne chemische Antistatika, weichmacherarm, in ganzer
Dicke durchgehende Musterung mit schwarzen Adern,

Der Belag muss während der gesamten Nutzungsdauer
konstante Leitfähigkeitswerte aufweisen. Die
elektrischen Eigenschaften des gelieferten Belages sind
durch ein Meßprotokoll der Qualitätssicherung
nachzuweisen. Ein entsprechendes Leitfähigkeitsdiagramm
ist dem AG nach Abschluß der Verlegearbeiten zur
Verfügung zu stellen.

Fliesenformat: 615 x 615 mm
Brandverhalten EN 13501-1 Klasse Bfl-s1,
Beanspruchungsklasse EN 685: 34/43
Stuhlrolleneignung EN 425: geeignet
Elektr. Ableitwiderstand:
EN 1081:  R < 10 hoch 6 Ohm
IEC 61340-4-1:  5 x 10 hoch 4 < R < 10 hoch 6 Ohm (ECF)

Chemikalienbeständigkeit EN 423: ausgezeichnete
Beständigkeit gegen Säuren / Laugen / Oele / Alkohol /
Benzin
Verschleißverhalten EN 660-1: Gruppe M
Reinigungsverhalten: geeignet für abrasive Reinigung

Emissionsarmer Bodenbelag gemäß Indoor Air Comfort
GOLD-Zertifizierung.

**4.1 Hochleitfähiger Bodenbelag (Colorex EC)**
Hochleitfähiger Vinyl-Bodenbelag entsprechend der EN
649, homogen, Einstufung EN 685 Klassen 34/43,
Dicke 2 mm,
Plattenmaße 615 x 615 mm
richtungsfrei geadert,
Farbton nach Wahl des AG,
auf vollflächig gespachtelten und ableitfähig
vorbereiteten
Untergrund kleben, mit leitfähigem Dispersionsklebstoff
max. 5 x 10 hoch 4 Ohm geprüft nach DIN 53276.

Der Anschluss des Kupferbandes an den
Potentialausgleich erfolgt nach Fertigstellung der
Bodenbelagarbeiten durch den verantwortlichen
Auftragnehmer der Elektroinstallation.

Erzeugnis des Belages Forbo Colorex EC
Farbe ........
oder gleichwertiger Art

Erzeugnis

.......................................................
vom Bieter einzutragen.

Erzeugnis/Typ des Klebstoffes

.......................................................
vom Bieter einzutragen.
Menge: 0,000 m2

### Bereich 5 Colorex EC 3,0mm - Hochleitfähig

*Hinweis*
Technische Anforderungen an elektrostatisch ableitenden
Boden mit Bodenbelag aus Vinyl-Fliesen:

Einschichtig-homogener Vinyl-Bodenbelag mit glatter
Oberfläche EN 649, ableitfähig, Dicke 3 mm,
richtungsfrei
geadert, vom Block geschnitten, hochdruckverpresst,
ohne chemische Antistatika, weichmacherarm, in ganzer
Dicke durchgehende Musterung mit schwarzen Adern,

Der Belag muss während der gesamten Nutzungsdauer
konstante Leitfähigkeitswerte aufweisen. Die
elektrischen Eigenschaften des gelieferten Belages sind
durch ein Meßprotokoll der Qualitätssicherung
nachzuweisen. Ein entsprechendes Leitfähigkeitsdiagramm
ist dem AG nach Abschluß der Verlegearbeiten zur
Verfügung zu stellen.

Fliesenformat: 615 x 615 mm
Brandverhalten EN 13501-1 Klasse Bfl-s1,
Beanspruchungsklasse EN 685: 34/43
Stuhlrolleneignung EN 425: geeignet
Elektr. Ableitwiderstand:
EN 1081:  R < 10 hoch 6 Ohm
IEC 61340-4-1:  5 x 10 hoch 4 < R < 10 hoch 6 Ohm (ECF)

Chemikalienbeständigkeit EN 423: ausgezeichnete
Beständigkeit gegen Säuren / Laugen / Oele / Alkohol /
Benzin
Verschleißverhalten EN 660-1: Gruppe M
Reinigungsverhalten: geeignet für abrasive Reinigung

Emissionsarmer Bodenbelag gemäß Indoor Air Comfort
GOLD-Zertifizierung.

**5.1 Hochleitfähiger Bodenbelag (Colorex EC)**
Hochleitfähiger Vinyl-Bodenbelag entsprechend der EN
649, homogen, Einstufung EN 685 Klassen 34/43,
Dicke 3 mm,
Plattenmaße 615 x 615 mm
richtungsfrei geadert,
Farbton nach Wahl des AG,
auf vollflächig gespachtelten und ableitfähig
vorbereiteten
Untergrund kleben, mit leitfähigem Dispersionsklebstoff
max. 5 x 10 hoch 4 Ohm geprüft nach DIN 53276.

Der Anschluss des Kupferbandes an den
Potentialausgleich erfolgt nach Fertigstellung der
Bodenbelagarbeiten durch den verantwortlichen
Auftragnehmer der Elektroinstallation.

Erzeugnis des Belages Forbo Colorex SD
Farbe ........
oder gleichwertiger Art

Erzeugnis

.......................................................
vom Bieter einzutragen.

Erzeugnis/Typ des Klebstoffes

.......................................................
vom Bieter einzutragen.
Menge: 0,000 m2

### Bereich 6 Colorex Plus

**6.1 Colorex Plus - selbstliegende Vinyl-Fliese**
Vinylfliese, Oberfläche glatt, unsichtbares
Verzahnungssystem, selbstliegend, als
Druckverteilerplatte wirkend, antistatisch,
Stärke 10,5 mm,
Fliesen 608 x 608 mm,

Emissionsarmer Bodenbelag gemäß Indoor Air Comfort
GOLD-Zertifizierung.

Erzeugnis des Belages Forbo Colorex Plus
Farbe ........
oder gleichwertiger Art

Erzeugnis

.......................................................
vom Bieter einzutragen.

**6.2 R11 Plus- selbstliegende Vinyl-Fliese**
Fußbodensystem aus Vinylfliesen, Oberfläche genoppt,
unsichtbares Verzahnungssystem, selbstliegend,
antistatisch, als Druckverteilerplatte wirkend,
Rutschhemmung R11,
Stärke 10,5 mm,
Fliesen 608 x 608 mm,
fachgerecht verlegen,

Emissionsarmer Bodenbelag gemäß Indoor Air Comfort
GOLD-Zertifizierung.

Erzeugnis des Belages Forbo R11 Plus
Farbe ........
oder gleichwertiger Art

Erzeugnis

.......................................................
(Vom Bieter einzutragen!)

**6.3 Colorex Basic Plus - selbstliegende Vinyl-Fliese**
Fußbodensystem aus Vinylfliesen, Oberfläche glatt,
unsichtbares Verzahnungssystem, selbstliegend,
antistatisch, als Druckverteilerplatte wirkend,
Stärke 10,5 mm,
Fliesen 608 x 608 mm,
fachgerecht verlegen,

Emissionsarmer Bodenbelag gemäß Indoor Air Comfort
GOLD-Zertifizierung.

Erzeugnis des Belages Forbo Colorex Basic Plus
Farbe ........
oder gleichwertiger Art

Erzeugnis

.......................................................
(Vom Bieter einzutragen!)

**6.4 Colorex EC Plus - selbstliegende Vinyl-Fliese**
Elektrostatisch ableitendes Fußbodensystem aus
Vinylfliesen, Oberfläche glatt, unsichtbares
Verzahnungssystem, selbstliegend, als
Druckverteilerplatte wirkend, hochleitfähig

Elektr. Ableitwiderstand:
EN 1081:  R < 10 hoch 6 Ohm
IEC 61340-4-1:  5 x 10 hoch 4 < R < 10 hoch 6 Ohm (ECF)

Stärke 10,5 mm,
Fliesen 608 x 608 mm,
fachgerecht verlegen,
einschl. mind. eine Ableitung je Raum oder je 40 m² aus
Kupferband.

Der Anschluss des Kupferbandes an den
Potentialausgleich erfolgt nach Fertigstellung der
Bodenbelagarbeiten durch den verantwortlichen
Auftragnehmer der Elektroinstallation.

Emissionsarmer Bodenbelag gemäß Indoor Air Comfort
GOLD-Zertifizierung.

Erzeugnis des Belages Forbo Colorex EC Plus
Farbe ........
oder gleichwertiger Art

Erzeugnis

.......................................................
(Vom Bieter einzutragen!)

### Bereich 7 Verschweißen Colorex

**7.1 Verschweißen Colorex**
Verschweißen des Bodenbelages aus Vinyl
mit farbgleicher, belagkonformer Schweißschnur,
Abrechnung nach der Fläche des Belages
Menge: 0,000 m2

### Bereich 8 Sockelausbildung Standard

**8.1 Vorgefertigte Sockelstreifen mit Unterlagsprofil**
Vorgefertigte Sockelstreifen aus Vinyl,
Breite 150 mm, Dicke 2 mm,
als Hohlkehle mit Unterlagsprofil,
Radius ....... mm herstellen und befestigen durch
Kleben,
Untergrund Putz, Beton, Gipskarton oder gleichwertiger
Art, Bodenbelag an Sockelstreifen anpassen und
mit belagkonformer Schweißschnur verschweißen,
Farbton: passend zum Bodenbelag, nach Wahl des AG

Erzeugnis: Forbo Colorex
oder gleichwertiger Art

Erzeugnis

........................
(Vom Bieter einzutragen!)
Menge: 0,000 m

**8.2 Sockelstreifen mit Unterlagsprofil**
Sockelstreifen aus Vinyl,
Höhe ....... mm,
Fußbreite ....... mm
Radius ....... mm
Dicke 2 mm
als Hohlkehle mit Unterlagsprofil,
herstellen und befestigen durch Kleben,
Untergrund Putz, Beton, Gipskarton oder gleichwertiger
Art, Bodenbelag an Sockelstreifen anpassen und
mit belagkonformer Schweißschnur verschweißen,
Farbton: passend zum Bodenbelag, nach Wahl des AG

Erzeugnis: Forbo Colorex
oder gleichwertiger Art

Erzeugnis

........................
(Vom Bieter einzutragen!)
Menge: 0,000 m

**8.3 Colorex Sockelstreifen mit Abschlussprofil**
Sockelstreifen aus vorbeschriebenem Bodenbelag aus
Vinyl,
Höhe ...... mm,
Wandanschluss mit Abschlussprofil ausbilden,
herstellen und befestigen durch Kleben,
Untergrund ............,
mit dem Bodenbelag verschweißen, senkrechte
Sockelstöße mit belagkonformer Schweißschnur
verschweißen, passend zum Bodenbelag,
Ausführung gemäß Zeichnung,
Zeichnungs-Nr .....

**8.4 Zulage Ecke**
Herstellen von Ecken als Zulage zu vorbeschriebener
Sockelleiste,
Ausführung auf Gehrung schneiden und verfugen.
Menge: 0,000 St

**8.5 Vorgefertigte Colorex Innenecken**
Installieren von vorgefertigten, materialgleichen
Innenecken mit rückwärtiger Kunststoff-Armierung als
Zulage
zu vorbeschriebener, vorgefertigter Sockelleiste,
Übergänge von Ecken zur Sockelleiste verfugen.
Menge: 0,000 St

**8.6 Vorgefertigte Colorex Außenecken**
Installieren von vorgefertigten, materialgleichen
Außenecken mit rückwärtiger Kunststoff-Armierung als
Zulage zu vorbeschriebener, vorgefertigter
Sockelleiste,
Übergänge von Ecken zur Sockelleiste verfugen.
Menge: 0,000 St

### Bereich 9 Sockelausbildung Material-in-Material

*Hinweis*
Material-in-Material-Verschweißung
Die Ausführung der Hohlkehl-Sockelleisten erfolgt aus
identischem, hochdruckverpresstem Bodenbelagmaterial,
welches nach dem Anbringen mittels thermischer
Homogenverschweißung aus farb- und mustergleichem
Bodenbelagmaterial abgedichtet wird, um die
hygienischen und ästhetischen Anforderungen zu
erfüllen. Hierbei handelt es sich um eine
systembezogenen Material-in-Material-Verschweißung,
wobei ca. 0,5 cm breite
Bodenbelagstreifen in die Differenzfugen in den
Stoßbereichen der Sockelleisten sowie der
Gehrungsschnitte thermisch eingeschweißt und allfällige
Unebenheiten nach dem Abstoßen abgeschliffen werden, um
einen fugenlosen, homogenen Wandanschluss zu erreichen.

**9.1 Vorgefertigte Sockelstreifen mit Unterlagsprofil**
Vorgefertigte Sockelstreifen aus Vinyl,
Breite 150 mm
Dicke 2 mm
als Hohlkehle mit Unterlagsprofil,
Radius ....... mm
herstellen und befestigen durch Kleben,
Untergrund Putz, Beton, Gipskarton oder gleichwertiger
Art, Bodenbelag an Sockelstreifen anpassen und
mit belagkonformer Schweißschnur verschweißen,
Farbton: passend zum Bodenbelag, nach Wahl des AG

Erzeugnis: Forbo Colorex
oder gleichwertiger Art

Erzeugnis

........................
(Vom Bieter einzutragen!)
Menge: 0,000 m

**9.2 Vorgefertigte Colorex Außenecken**
Installieren von vorgefertigten, materialgleichen
Außenecken mit rückwärtiger Kunststoff-Armierung als
Zulage zu vorbeschriebener, vorgefertigter
Sockelleiste,
Übergänge von Ecken zur Sockelleiste verfugen.
Menge: 0,000 St

**9.3 Vorgefertigte Colorex Innenecken**
Installieren von vorgefertigten, materialgleichen
Innenecken mit rückwärtiger Kunststoff-Armierung als
Zulage
zu vorbeschriebener, vorgefertigter Sockelleiste,
Übergänge von Ecken zur Sockelleiste verfugen.
Menge: 0,000 St

**9.4 Zulage Stoßbereiche**
Systembezogene Material-in-Material-Verschweißung
der Stoßbereiche mit farbgleichem Bodenbelag.
Menge: 0,000 St

**9.5 Zulage Innen-/ Außenecke**
Herstellen von Innen- und Außenecken einschließlich
systembezogener Material-in-Material-Verschweißung
der Gehrungsschnitte mit farbgleichem Bodenbelag.
Menge: 0,000 St

### Bereich 10 Reinigung und Pflege Colorex

**10.1 Bauschlussreinigung/ Erstpflege**
Bodenbelag maschinell reinigen,
starke Verschmutzungen und Rückstände restlos
entfernen, Schmutzflotte aufnehmen,
mit klarem Wasser gründlich nachspülen
bis keine Reinigungsmittelreste mehr vorhanden sind,
nach Trocknung des Bodenbelages
Oberfläche mechanisch verdichten
bis gewünschter Glanzgrad erreicht ist.
Menge: 0,000 m2

USt %: 19,00
